# Friedrich-Ebert-Straße / Kriemhildenstraße
Angebotsaufforderung (GAEB DA XML 3.3, DA83)
Projekt: Su_26...
Währung: EUR
Erstellt mit: GXML Toolbox V3.3 R20220330, ORCA AVA 26.0.8 26.00.08, 11.08.2026

## 01 FAHRBAHNDECKENSANIERUNG FRIEDRICH-EBERT-STRASSE / KRIEMHILDE

### Titel 00 VORBEMERKUNGEN, ZUSÄTZLICHE TECHNISCHE VERTRAGSBEDINGUNGEN, BAUBESCHREIBUNG

*Hinweis: Vorbemerkungen*
0. Vorbemerkungen

Die nachstehenden Angaben befreien den Auftragnehmer nicht von der Verpflichtung zur genauen Prüfung der für das Angebot und die Ausführung der Bauleistung maßgebenden Verhältnisse.

1. Allgemeines

Der AN hat vor Baubeginn den Gütenachweis zu erbringen, dass das für den Einbau vorgesehene Material
uneingeschränkt geeignet ist und gem. abfallrechtlichen Eigenschaften zum Einbau zugelassen wurde. Gütenachweise sind insbesondere beim Einbau von Recycling - Material notwendig. Das Zeugnis einer staatlich anerkannten Prüfstelle ist vorzulegen

1.02 Lager- und Arbeitsflächen

Als Lagerflächen können dem AN nur die bezeichneten Bauflächen zur Verfügung gestellt werden.
Die Beschaffung weiterer Lagerflächen ist Sache des AN. Zufahrtswege sind sauber zu halten, Verunreinigungen sind ohne besondere Vergütung zu beseitigen.

1.03 Kulturhistorische Funde

Eventuelle Funde sind unberührt zu lassen und unverzüglich dem AG zu melden. Werden bei Ausschachtungsarbeiten Mauerreste freigelegt, so sind diese umgehend der Bauleitung des AG anzuzeigen. Sie dürfen erst nach Genehmigung durch den AG beseitigt werden. Den zuständigen Dienststellen ist Gelegenheit zu geben, Anschlussgrabungen vorzunehmen.

1.04 Sicherung und Erhaltung der Vermessungspunkte

Eventuelle Kosten für die Sicherung von Vermessungspunkten, Grenzsteinen usw. sind in die entsprechenden Positionen einzurechnen.

1.05 Im Bereich der Baustelle liegende Ver- und Entsorgungsleitungen

Erschwernisse bei Leitungskreuzungen, das Freilegen von Leitungen und Verzögerungen im Bauablauf durch notwendig werdende Arbeiten an den Leitungen, werden nicht besonders vergütet.
BESCHÄDIGUNGEN AN LEITUNGEN GEHEN ZU LASTEN DES AN:

1.06 Bodenverhältnisse

Über die oberflächigen örtlichen Gegebenheiten hat sich der AN vor Angebotsabgabe an der Örtlichkeit zu informieren.

Für die Beurteilung des Baugrundes, des bestehenden Straßenoberbaus sowie für die abfalltechnische Einstufung des Fräsguts ist zwingend das Baugrundgutachten des Instituts Baucontrol (Bericht-Nr. 5058-26 vom 02.04.2026) maßgeblich. Das Gutachten ist Bestandteil der Vergabeunterlagen.

Der Auftragnehmer wird ausdrücklich auf folgende, gutachterlich festgestellte Erschwernisse hingewiesen, die bei der Kalkulation der Fräs- und Asphaltarbeiten (insbesondere der Bedarfspositionen) zu berücksichtigen sind:

Fehlender Schichtenverbund: Im Bereich der Kriemhildenstraße (Erkundung EK 7) besteht kein Verbund zwischen Deck- und Binderschicht. Mit partiellen Ausbrüchen beim Fräsen ist zu rechnen.
Verwertung: Es handelt sich um teerfreie Straßenbefestigung (PAK nach EPA < 2 mg/kg). Ausbauasphalt ist unter AVV 17 03 02, anfallender Bodenaushub unter AVV 17 05 04 (LAGA Z 1.2 / EBV BM-0) zu verwerten.

1.07 Mehrkosten

Mehrkosten durch eintretende Stillstandszeiten, den Auf- und Abbau von verkehrsleitenden Einrichtungen und den An- und Abtransport von Geräten, werden nicht gesondert vergütet. Sie sind in die Einheitspreise der entsprechenden Posititonen einzurechnen. Das gilt auch für erkennbare und im Zeitraum des Bauablaufes wirksam werdende Lohnerhöhungen. Mehrkosten für den Ausbau unter Verkehr, sind in die entsprechenden Positionen einzurechnen.

2. Sonstige zu beachtende technischen Vorschriften

2.01 Rohranschlüsse

Rohranschlüsse dürfen nicht angeschlagen werden, sondern sind im Bohrverfahren herzustellen. Vor Beginn der Arbeiten ist der Entsorgungs- und Baubetrieb der Stadt Worms über die bevorstehenden Arbeiten durch den AN zu unterrichten. Arbeiten am Kanal sind nur nach vorheriger Zustimmung des Entsorgungs- und Baubetriebes durchzuführen.

2.02 Schmutzfänger

Schmutzfänger die fehlen oder beschädigt sind, sind vor Baubeginn der Bauaufsicht des AG mitzuteilen. Es ist besonders darauf zu achten, dass nach Fertigstellung der Maßnahme eventuell Vermutzungen der Kanäle beseitigt werden und alle Schmutzfänger in den Schächten vorhanden sind.

2.03 Anschlüsse am Kanalnetz

Für alle Neuanschlüsse der Straßenentwässerung an das Kanalnetz (Stutzen, Schachtanschlüsse, usw.) ist vor der Ausführung die Genehmigung des Entsorgung- und Baubetriebes einzuholen. Bei Anpassungen von Schachtabdeckungen dürfen maximal nur zwei Ausgleichsringe zwischen Konus und Schachtabdeckung eingebaut werden. Beim Aufmass ist eine Bestätigung des Entsorgungs- und Baubetriebes über den ordnungsgemäßen Anschluss und/oder Einbau vorzulegen.

2.04 Baumschutzbestimmung

Die Durchführung von Baumaßnahmen oder sonstige Eingriffe in den Schutzbereich der Bäume sind mit der Abteilung Grünflächen und Gewässer durch den AN abzustimmen. Schutzbereich ist vor allem der von der Baumkrone überdeckte Wurzelbereich. Auszuschließen ist: Materiallagerung unter Bäumen, Befahren des Wurzeltellers, Grundwasserabsenkung, offenes Feuer sowie Anbringung von Befestigungen am Geäst, Stamm oder an den Wurzeln. Die Beseitigung von Wurzeln / Ästen darf nur mit ausdrücklicher Genehmigung der entsprechenden Fachdienststelle erfolgen. Bei fahrlässigen Beschädigungen werden die Behandlungskosten einschließlich eventueller Prüfungen und Freilegungen verrechnet und darüber hinaus Schadenersatzanspruch auf der Grundlage des Sachwertverfahrens "Koch" gesttellt.

3. Maßgebende zeichnerische Unterlagen

Für die Bauausführung werden dem AN (soweit erforderlich) die Baupläne nach Zuschlagserteilung innerhalb der Bauvorbereitungszeit in einfacher Ausfertigung übergeben.

4. Örtliche Gegebenheiten

4.01 Anliegerinformationen

Die Anlieger sind vor Beginn der Maßnahme über die Straßensperrung sowie über den Bauablauf - gegebenenfalls schriftlich - zu unterrichten. Eine schriftliche Unterrichtung ist dem AG vor Verteilung vorzulegen und darf erst nach Freigabe verteilt werden.

4.02 Lage der Baustelle
Die Baustelle befindet sich im Stadtgebiet Worms.

Die genaue Lage ist in der Baustellenbeschreibung beschrieben.

5. Umfang der Maßnahme

5.01 Baubereich
Der Baubereich ist in der Baustellenbeschreibung entsprechend beschrieben und definiert.

5.02 Durchführung der Baumaßnahme und Terminplan

Die Stadt Worms, Bereich 6 Stadtentwicklung, Planen und Bauen, Abteilung 6.6 ist Auftraggeber für die gesamte Baumaßnahme.

Für alle ausgeschriebenen Arbeiten im Titel 04 (Schachtumbauten Anteil Ebwo AöR) ist der Entsorgungs- und Baubetrieb, Abteilung Stadtentwässerung zudem Bauweisungsbefugt. Diese Arbeiten werden gesondert beauftragt und sind zudem in einer gesonderten Rechnung auszuweisen.

5.03 Ausführungsbeginn

Die Baumaßnahme ist im Zeitraum von Oktober bis November 2026 durchzuführen und vollständig abzuschließen. Die genauen Ausführungsfristen, insbesondere die Dauer der Vollsperrung, sind rechtzeitig vor Baubeginn mit dem Auftraggeber und der Straßenverkehrsbehörde abzustimmen und in einem verbindlichen Bauzeitenplan vertraglich zu fixieren.
Die reine Ausfürungsdauer für die gesamte Baumaßnahme ist dabei auf maximal 7 Werktage begrenzt.
(Hinweis: Eine Verlängerung der Bauzeit über diesen Zeitraum hinaus ist ausgeschlossen, da die Maßnahme unter keinen Umständen mit dem Backfischfest-Umzug am 31.08.2026 kollidieren darf - Vorgabe KVG Worms).

6. Wertungskriterien

6.01 Preis

Wertungskriterium ist zu 100 % der Preis.

7. Qualität

Der Auftraggeber fordert bei der Erbringung der Leistung eine hohe und überdurchschnittliche Ausführungsqualität. Für die Auftragserteilung kommen nur leistungsstarke Firmen in Betracht. Der Bieter hat seine Fachkunde, Leistungsfähigkeit und Zuverlässigkeit gemäß den Vorgaben der VOB/A (z.B. durch Präqualifikation oder Eigenerklärungen/Referenzen gemäß den Vergabeunterlagen) nachzuweisen.

Mit Angebotsabgabe erkennt der Auftragnehmer die vom Auftraggeber verfassten Vertragsbedingungen und Vorbemerkungen vorbehaltlos an.

*Hinweis: Zusätzliche Technische und sonstige Technische Vertragsbedingungen*
Ergänzende Vertragsbedingungen zum Straßenbau
Stand November 2023

Allgemeines:
Zusätzliche Technische und sonstige Technische Vertragsbedingungen

1.1 Geltende ZTV (sofern eine aktuellere Ausgabe existiert, ist die neueste Ausgabe maßgeblich)

1.1.1 ZTV E-StB 17, Zusätzliche Technische Vertragsbedingungen und Richtlinien für Erdarbeiten im Straßenbau, Ausgabe 2009, (FGSV 599)

1.1.2 ZTV Ew-StB 14, Zusätzliche Technische Vertragsbedingungen und Richtlinien für den Bau von Entwässerungseinrichtungen im Straßenbau, Ausgabe 2014 (R1), (FGSV 598)

1.1.3 ZTV Asphalt-StB 07/13, Zusätzliche Technische Vertragsbedingungen und Richtlinien für den Bau von Verkehrsflächenbefestigungen aus Asphalt, Ausgabe 2007/Fassung 2013, (FGSV 799)

1.1.4 ZTV BEA-StB 09/13, Zusätzliche Technische Vertragsbedingungen und Richtlinien für die Bauliche Erhaltung von Verkehrsflächenbefestigungen - Asphaltbauweisen,
Ausgabe 2009/Fassung 2013 (R 1), (FGSV 798)

1.1.5 ZTV A-StB 12, Zusätzliche Technische Vertragsbedingungen und Richtlinien für Aufgrabungen in Verkehrsflächen (FGSV 976)

1.1.6 ZTV Beton-StB 07, Zusätzliche Technische Vertragsbedingungen und Richtlinien für den Bau von Tragschichten mit hydraulischen Bindemitteln und Fahrbahndecken aus Beton, Ausgabe 2007, (FGSV 899)

1.1.7 ZTV Fug-StB 15, Zusätzliche Technische Vertragsbedingungen und Richtlinien für Fugen in Verkehrsflächen, Ausgabe 2001, (FGSV 897/1)

1.1.8 ZTV LW 16, Zusätzliche Technische Vertragsbedingungen und Richtlinien für die Befestigung ländlicher Wege, Ausgabe 2016
(FGSV 675)

1.1.9 ZTV Pflaster StB 20, Zusätzliche Technische Vertragsbedingungen und Richtlinien zur Herstellung von Pflasterdecken, Plattenbelägen und Einfassungen, Ausgabe 2020, (FGSV 699)

1.1.10 ZTV La-StB 18, Zusätzliche Technische Vertragsbedingungen und Richtlinien für Landschaftsbauarbeiten im Straßenbau, Ausgabe 2018, (FGSV 224)

1.1.11 ZTV-M 13, Zusätzliche Technische Vertragsbedingungen und Richtlinien für Markierungen auf Straßen,
Ausgabe 2013 (R 1), (FGSV 341)

1.1.12 ZTV-SA 97/01, Zusätzliche Technische Vertragsbedingungen und Richtlinien für Sicherungsarbeiten an Arbeitsstellen an Straßen, Ausgabe 1997, Berichtigter Nachdruck Juni 2001, (FGSV 369)

1.1.13 ZTV SoB-StB 20, Zusätzliche Technische Vertragsbedingungen und Richtlinien für den Bau von Schichten ohne Bindemittel im Straßenbau, Ausgabe 2020, (FGSV 698)

1.1.14 ZTV Verm-StB 01, Zusätzliche Technische Vertragsbedingungen und Richtlinien für die Bauvermessung im Straßen- und Brückenbau, Ausgabe 2001, (FGSV 247)

1.1.15 ZTV-Ing 03, Zusätzliche Technische Vertragsbedingungen und Richtlinien für Ingenieurbauten, Ausgabe 2003 (FGSV 782/7)

2.1 Geltende sonstige Technische Vertragsbedingungen und vertragliche Hinweise

2.1.1 Gemäß § 4 Nr. 2 und § 13 Nr. 1 VOB/B sind DIN-Normen als anerkannte
Regeln der Technik zu beachten

2.1.2 DIN EN 58, Bitumen und bitumenhaltige Bindemittel - Probenahme
Bitumenhaltiger Bindemittel, Ausgabe 2012-05

2.1.3 TL AG-StB 09, Technische Lieferbedingungen für Asphaltgranulat, Ausgabe 2009, (FGSV 749)

2.1.4 TL Geok E-StB 2019, Technische Lieferbedingungen für Geokunststoffe im Erdbau des Straßenbaues, Ausgabe 2005, (FGSV 549)

2.1.5 TL Gestein-StB 04/23, Technische Lieferbedingungen für Gesteinskörnungen im Straßenbau,
Ausgabe 2004 / Fassung 2023, (FGSV 613)

2.1.6 TL Pflaster-StB 06/15, Technische Lieferbedingungen für Bauprodukte zur Herstellung von Pflasterdecken, Plattenbelägen und Einfassungen, Ausgabe 2006 Fassung 2015 (FGSV 643)

2.1.7 TL Beton-StB 07, Technische Lieferbedingungen für Baustoffe und Baustoffgemische für Tragschichten mit hydraulischen Bindemitteln und Fahrbahndecken aus Beton, Ausgabe 2007 (R 1), (FGSV 891)

2.1.8 TL Bitumen-StB 07/13, Technische Lieferbedingungen für Straßenbaubitumen und gebrauchsfertige Polymermodifizierte Bitumen, Ausgabe 2007, Fassung 2013 (R 1), (FGSV 794)

2.1.9 TL BE-StB 15, Technische Lieferbedingungen für Bitumenemulsionen, Ausgabe 2007, (FGSV 793)

2.1.10 TL Fug-StB 15, Technische Lieferbedingungen für Fugenfüllstoffe in Verkehrsflächen, mit TP Fug-StB 15, Technische Prüfvorschriften für Fugenfüllstoffe in Verkehrsflächen,
Ausgabe 2015 (R 1), (FGSV 897/2/3)

2.1.11 TL SoB-StB 20, Technische Lieferbedingungen für Baustoffgemische und Böden zur Herstellung von Schichten ohne Bindemittel im Straßenbau, Ausgabe 2020, (FGSV 697)

2.1.12 TL Asphalt-StB 07/13, Technische Lieferbedingungen für Asphaltmischgut für den Bau von Verkehrsflächenbefestigungen, Ausgabe 2007/Fassung 2013, (FGSV 797)

2.1.13 TL G Asphalt-DSK-StB 15, Technische Lieferbedingungen für Asphalt im Straßenbau, Teil: Güteüberwachung, Teil: Mischgut für dünne Schichten im Kalteinbau,
Ausgabe 2015, (FGSV 790/1)

2.1.14 TL G Asphalt-OB-StB 2015, Technische Lieferbedingungen für die Bauliche Erhaltung von Verkehrsflächenbefestigungen, Teil: Güteüberwachung, Teil: Ausführung von Oberflächenbehandlungen, Ausgabe 2015, (FGSV 790/2)

2.1.15 TL G SoB-StB 20/23, Technische Lieferbedingungen für Baustoffgemische und Böden zur Herstellung von Schichten ohne Bindemittel im Straßenbau, Teil:
Güteüberwachung.
Ausgabe 2020 / Fassung 2023 (FGSV 696)

2.1.16 TL M 06, Technische Lieferbedingungen für Markierungsmaterialien, Ausgabe 2006, (FGSV 375)

2.1.17 TL G BE-StB 15, Technische Lieferbedingungen für Bitumenemulsionen im Straßenbau, Teil: Güteüberwachung, Ausgabe 2002, (FGSV 764)

2.1.18 TP-Asphalt-StB 08, Technischen Prüfvorschriften für Asphalt, Ausgabe 2007, Stand März 2023  (FGSV 756)

2.1.19 TP BF-StB 12 Teil B 11.1, Technische Prüfvorschriften für Boden und Fels im Straßenbau, Teil B 11.1:
Eignungsprüfung für Bodenverfestigungen mit Bindemitteln, Ausgabe 2012 (R 1), (FGSV 591/ B 11.1)

2.1.20 TP Gestein-StB 08/15, Technische Prüfvorschriften für Gesteinskörnungen im Straßenbau - Gliederung,
Ausgabe 2008, Stand Januar 2015 (R 1), (FGSV 610)

2.1.21 TP Griff-StB (SKM), Technische Prüfvorschriften für Griffigkeitsmessung im Straßenbau, Teil Seitenkraftmessverfahren (SKM),
Ausgabe 2007, (FGSV 408/1)

2.1.22 TP Eben - Berührende Messungen, Technische Prüfvorschriften für Ebenheits-messungen auf Fahrbahnoberflächen in Längs- und Querrichtung Teil Berührende
Messungen, Ausgabe 2017, (FGSV 404/1)

2.1.23 TP D-StB 12, Technische Prüfvorschriften zur Bestimmung der Dicken von Oberbauschichten im Straßenbau, Ausgabe 2012 (R 1), (FGSV 774)

2.1.24 RStO 12, Richtlinien für die Standardisierung des Oberbaues von Verkehrsflächen,
Ausgabe 2012, (FGSV 499)

2.1.25 RuA-StB 23, Richtlinien für die umweltverträgliche Anwendung von mineralischen Ersatzbaustoffen im Straßenbau, Ausgabe 2023, (FGSV 642)

2.1.26 RuVA-StB 01/05, Richtlinien für die umweltverträgliche Verwertung von Ausbaustoffen mit teer-/pechtypischen Bestandteilen sowie für die Verwertung von Ausbauasphalt im Straßenbau mit den Erläuterungen zu den Richtlinien für die umweltverträgliche Verwertung, Ausgabe 2001/Fassung 2005 (R 1), (FGSV 795)

2.1.27 REwS, Richtlinie für die Entwässerung von Straßen (REwS) - Teil:
Entwässerung, Ausgabe 2021, (FGSV 539)

2.1.28 RAS-LP 4, Richtlinien für die Anlage von Straßen - Teil: Landschaftspflege (RAS-LP) Abschnitt 4: Schutz von Bäumen, Vegetationsbeständen und Tieren bei Baumaßnahmen,
Ausgabe 1999 (R 1), (FGSV 293/4)

2.1.29 RiStWag 16, Richtlinien für bautechnische Maßnahmen an Straßen in Wasserschutzgebieten,
Ausgabe 2016 (R 1), (FGSV 514)

2.1.30 RLW 05, Richtlinien für den ländlichen Wegebau, Ausgabe 2016, (FGSV 675/1)

2.1.31 RPS 09, Richtlinien für passiven Schutz an Straßen durch
Fahrzeugrückhaltesysteme, Ausgabe 2009, (FGSV 343)

2.1.32 RSA-2021 Richtlinien für die Sicherung von Arbeitsstellen an Straßen, Ausgabe 2021, (FGSV 370)

2.1.33 RAP Stra 15, Richtlinien für die Anerkennung von Prüfstellen für Baustoffe und Baustoffgemische im Straßenbau, Ausgabe 2015, (FGSV 916)

2.1.34 HVA B-StB, Handbuch für die Vergabe und Ausführung von Bauleistungen im Straßen- und Brückenbau, Ausgabe 03/2023, (FGSV 941 B)

3.1 Zu beachtende Merkblätter:

3.1.1 Merkblatt über die Verhütung von Frostschäden an Straßen,
 Ausgabe 2013 (R 2), (FGSV 545)

3.1.2 Merkblatt für die Verdichtung des Untergrundes und Unterbaues im
Straßenbau,
Ausgabe 2003 (R 2), (FGSV 516)

3.1.3 M Geok E-StB, Merkblatt über die Anwendung von Geokunststoffen im Erdbau des Straßenbaues, Ausgabe 2016, (FGSV 535)

3.1.4 M RC, Merkblatt über den Einsatz von recycelten Baustoffen im Erd- und Straßenbau, Ausgabe 2019, (FGSV 616/3)

3.1.5 H FA 10, Hinweise für das Fräsen von Asphaltbefestigungen und Befestigungen mit teer-/pechtypischen Bestandteilen, Ausgabe 2010, (FGSV 769)

3.1.6 M WA 14, Merkblatt für die Wiederverwendung von Asphalt, Ausgabe 2014 (R 2), (FGSV 754)

3.1.7 M BgA 04, Merkblatt für den Bau griffiger Asphaltdeckschichten, Ausgabe 2004, (FGSV 758)

3.1.8 M VA 05, Merkblatt für das Verdichten von Asphalt, Ausgabe 2005, (FGSV 730)

3.1.9 M FP 1 03, Merkblatt für Flächenbefestigungen mit Pflasterdecken und Plattenbelägen; Teil 1: Regelbauweise (Ungebundene Ausführung), Ausgabe 2015 (R 2), (FGSV 618/1)

3.1.10 M VAS 99, Merkblatt über Rahmenbedingungen für erforderliche Fachkenntnisse zur Verkehrssicherung von Arbeitsstellen an Straßen, Ausgabe 1999 (R 2), (FGSV 371)

3.1.11 M DBT - Merkblatt für Dränbetontragschichten 2013
[FGSV-Nr. 827]

Bezugsquellen

DIN-Normen:
Beuth Verlag GmbH
Anschrift: Burggrafenstr. 6, 10787 Berlin
Tel.: 030/26 01-22 60, Fax: 030/26 01-12 60
E-Mail: info@beuth.de, Internet: www.beuth.de

FGSV-Regelwerke:
FGSV Verlag GmbH
Anschrift: Wesselinger Str. 17, 50999 Köln
Tel: 02236/38 46 30, Fax: 02236/ 38 46 40

*Hinweis: Baubeschreibung*
Baubeschreibung

1. Lage der Baustelle

Die Stadtverwaltung Worms plant die Fahrbahndeckensanierung der Friedrich-Ebert-Straße / Kriemhildenstraße zwischen dem Knotenpunkt Lutherring und dem Anfang der Brunhildenbrücke (Gemarkung Worms, Flur 9). Dieses Segment hat eine Länge von ca. 230 m und umfasst eine Sanierungsfläche von ca. 3.000 m².

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
2. Vorhandene öffentliche Verkehrswege

Bei öffentlichen Verkehrswegen, soweit sie für Verkehrsumleitungen benutzt werden sollen, ist auch wenn dies nur für sehr kurze Umleitungszeiten erfolgt, immer Einvernehmen mit dem Eigentümer und der Straßenverkehrsbehörde herzustellen.

3. Zugänge, Zufahrten

Die Erschließung der Baustelle ist durch das öffentliche Straßennetz in Abstimmung mit dem AG und der Straßenverkehrsbehörde möglich. Die Genehmigung zur Benutzung von klassifizierten Straßen und Wegen hat der AN vor Beginn der Arbeiten vom jeweiligen Baulastträger selbst einzuholen. Durch die Benutzung auftretende Schäden an diesen Wegen hat der Auftragnehmer auf eigene Kosten zu beseitigen. Die für den Straßenbau unmittelbar benötigten Flächen werden vom Auftraggeber zur Verfügung gestellt.

Städtische Straßen und Wege sowie klassifizierte Straßen sind im Rahme der Widmung und der verkehrsbehördlichen Vorschriften zu benutzen. Beschränkungen im Gemeingebrauch berechtigen nicht zu Nachforderungen.

4. Anschlussmöglichkeiten an Ver- und Entsorgungsleitungen

Die Beschaffung von Wasser sowie die Möglichkeit des Stromanschlusses und die Entsorgung von Abwasser ist Angelegenheit des AN.

5. Lager- und Arbeitsplätze

Für das Stellen der Baustelleneinrichtung stehen lediglich die Straßenverkehrsflächen im Bereich der Baumaßnahme zur Verfühgung. Das Herrichten der Flächen und ggf. erforderliche Befestigung sowie Vorhalten und Entfernen der Befestigungen ist in die Position Baustelleneinrichtung einzukalkulieren.

Lager- und Arbeitsptze stehen nur im Bereich des im Eigentum des AG stehenden Straßengeländes zur Verfügung. Es ist Sache des AN, darüber hinaus für die erforderlichen Lager- und Arbeitsplätze zu sorgen. Von sämtlichen in Anspruch genommenen Flächen sind vom AG am Schluss der Baumaßnahme unaufgefordert Freistellungserklärungen der Eigentümer oder Pächter vorzulegen.

6. Straßenbau

Das hier vorliegende Leistungsverzeichnis beschreibt die Leistungen für eine Asphaltdeckensanierung der o.g. Verkehrsfläche in Worms.
Es ist geplant, die Asphaltdeckschicht auf einer Dicke von ca. 4 cm zu erneuern. Des Weiteren muss partiell nach Anweisung des AG die Asphaltbinderschicht mit erneuert werden. Bei tiefergehenden Schäden kann als Bedarfsposition die Asphalttragschicht mitsaniert werden.
Zusätzlich erfolgt die Erneuerung von 8 Schachtabdeckungen der Kanalisation (EBWO), die Regulierung von 2 Telekom-Schächten sowie der Austausch von 10 Hydranten-/Schieberkappen. Ca. 22 bestehende Straßenabläufe (Sinkkästen) werden erneuert bzw. in der Höhe reguliert. Im Randbereich werden 50 lfm alte Rinne ausgebaut, wovon 20 lfm durch eine neue Gussasphaltrinne ersetzt werden.

Folgende Arbeiten sind in einer gesonderten Rechnung auszuweisen:
Alle Arbeiten des Titels 04 Schachtumbauten Anteil EBWO AöR.

Während der gesamten Maßnahmenperiode muss den Anwohnern die Zufahrt zu ihren Grundstücken stets ermöglicht werden.

7. Gleichzeitig laufende Bauarbeiten

Sollte im Zuge der Maßnahme festgestellt werden, dass bestehende Leitungen keine ausreichende Tiefenlage aufweisen, so werden diese im Zuge der Maßnahme durch die Leitungsträger tiefergelegt. Der AN hat auf diese Arbeiten Rücksicht zu nehmen bzw. diese zu koordinieren.

8. Baugrundverhältnisse

Für die Maßnahme wurde im Vorfeld ein Baugrundgutachten durch das Institut Baucontrol (Bericht-Nr. 5058-26 vom 02.04.2026) erstellt. Gemäß dem Gutachten handelt es sich bei der Befestigung um teerfreie Straßenbefestigung (PAK nach EPA < 2 mg/kg). Der bestehende Fahrbahnoberbau ist als Ausbauasphalt mit dem AVV-Schlüssel 17 03 02 (Bitumengemische) zu verwerten.
Achtung: Im Bereich der Erkundung EK 7 (Kriemhildenstraße) wurde kein Schichtenverbund zwischen Deck- und Binderschicht festgestellt.
Der Auftragnehmer hat beim Fräsen der Deckschicht mit partiellen Ausbrüchen der Binderschicht zu rechnen. Diese Fehlstellen sind tiefer auszufräsen und mit Asphaltbinderschicht instand zu setzen.
Anfallender Bodenaushub (Unterbau/Tragschicht) ist gemäß Gutachten abfalltechnisch als LAGA Z 1.2 bzw. EBV BM-0 (AVV 17 05 04) eingestuft.

9. Zu schützende Bereiche und Objekte

Bei Arbeiten im Bereich von bestehenden Bäumen ist vor den Arbeiten die Abteilung Grünflächen und Gewässer der Stadtverwaltung Worms zu informieren und die anstehenden Arbeiten abzustimmen.

Die Arbeiten an Wurzeln sind ausschließlich nach Weisung der Abteilung Grünflächen und Gewässer durchzuführen.

10. Anlagen im Baubereich

Der AN hat sich ohne gesonderte Vergütung die Bestandspläne der Ver- und Entsorgungsleitungen im Planbereich einzuholen. Die Vorschriften der EVU sind bei Arbeiten in der unmittelbaren Nähe und an den Leitungen zu beachten. Es wird davon ausgegangen, dass alle vorhandenen Leitungen technisch richtig nach DVGW bzw. VDE verlegt sind. Entsprechend sind die im LV vorgesehenen Mengenansätze für Handaushub mit Maschienenunterstützung. Diese Position wird auch bei Aushubarbeiten im Bereich von Wurzeln zugrunde gelegt.

11. Öffentlicher Verkehr im Baubereich

Die Durchführung der Baumaßnahme ist so geplant, dass eine Vollsperrung des Baufeldes eingerichtet wird. Eine Durchfahrt für den motorisierten Verkehr ist nicht möglich. Ein Verkehrszeichenplan für den Baubereich und die Umleitungsstrecken ist vom AN der Verkehrsbehörde zur Genehmigung rechtzeitig vor Baubeginn vorzulegen.

12. Verkehrsführung, Verkehrssicherung

Die Bauarbeiten finden im Bereich des öffentlichen Verkehrs statt. Während der Maßnahme muss den Anwohnern die Zuwegbarkeit zu ihren Grundstücken (zu Fuß) stets ermöglicht werden. Der gesamte Durchgangsverkehr wird großräumig umgeleitet.
Die Bestimmungen der Straßengesetze (FStrG), der Straßenverkehrsordnung (StVO) und der Verwaltungsvorschrift zur StVO sowie die ZTV-SA 97 und die Richtlinien für die Sicherung von Arbeitsstellen an Straßen sind zu beachten.
Das Lagern von Geräten, Material und dergl. in den Seitenräumen neben den unter Verkehr liegenden Strecken ist nicht gestattet. Die Kosten für die Aufrechterhaltung des Verkehrs und für die gesamte Verkehrssicherung sind in die entsprechende Position einzurechnen. Verschmutzungen auf öffentlichen Verkehrswegen sind vom AN sofort zu entfernen.

13. Bauablauf und Besonderheiten

Der Asphalteinbau der Deckschicht hat zwingend nahtlos über die gesamte Fahrbahnbreite (z. B. gestaffelter Einsatz von zwei Fertigern "heiß an heiß") zu erfolgen, um eine Mittelnaht zu vermeiden.

Ein Bauzeitenplan ist zu erstellen und mit dem AG abzustimmen.

Besonderheit Bauende (Brunhildenbrücke): Das Baufeld endet exakt vor der quer verlaufenden Fahrbahnübergangskonstruktion (FÜK / Stahldehnfuge) der Brunhildenbrücke.
Die Fräsarbeiten im unmittelbaren Anschlussbereich an die Stahlkonstruktion sind mit äußerster Vorsicht (ggf. Kleinfräse/Handarbeit) auszuführen. Eine Beschädigung der FÜK durch das Fräsgerät ist zwingend zu vermeiden. Der AN haftet für Schäden an der Brückenkonstruktion.

Besonderheit Kreisverkehrsplatz: Der Knotenpunkt Rathenaustraße / Kriemhildenstraße / Friedrich-Ebert-Straße ist als Kreisverkehrsplatz ausgebildet. Aufgrund extremer horizontaler Scherkräfte ist ein hohlraumfreier Schichtenverbund zwingend. Längs- und Quernähte sind als geschnittene Nähte mit hochpolymermodifizierter Fugenmasse/Fugenband wasserdicht auszubilden. Die im KVP vorhandene Würfelrinne bleibt erhalten.
Steinflanken sind vor dem Asphalteinbau zwingend zu reinigen; der Anschluss an die starre Rinne ist extrem sorgfältig auszubilden.

14. Asphaltbefestigung

Sämtliche Asphaltschichten müssen der ZTV Asphalt-StB und der TL Asphalt-StB 07 (Korrekturen zur TL Asphalt-StB 07 gemäß BMVBS ARS 29/2010 vom 22. Dezember 2010) entsprechen.

Asphalttragschichten
Wenn Asphaltmischgut aus mehreren Asphaltmischwerken bezogen wird, haben alle Lieferwerke mit demselben Bindemittelgehalt und Anteil an groben Gesteinskörnungen zu liefern.

Asphaltbinderschichten
Die Herkunft und Sorte des Bindemittels, der Gesteinskörnungen und der Bindemittelträger müssen für das Bauvorhaben gleich bleiben.

Asphaltdeckschichten
Die Herkunft und Sorte des Bindemittels, der Gesteinskörnungen und der Bindemittelträger müssen für das Bauvorhaben gleich bleiben.

Die Bestimmung der Verdichtbarkeit mit Hilfe des Marshall-Verfahrens nach der "Arbeitsanleitung für Bestimmung der Verdichtbarkeit von Walzasphalt mit Hilfe des Marshall-Verfahrens, Ausgabe 1987" der FGSV, wird empfohlen.

Das Abstumpfen der Asphaltdeckschichten erfolgt entsprechend der ausgewiesenen Leistungspositionen unter Beachtung des "Merkblattes für den Bau griffiger Asphaltdeckschichten (M BgA), Ausgabe 2004" der FGSV.

Als Baustoff zum Abstumpfen ist eine bindemittelumhüllte gebrochene Gesteinskörnung der Lieferkörnung 1/3 in einer Aufstreumenge von 1,0 kg/m² zu verwenden. Sie ist gleichmäßig aufzubringen und statisch einzudrücken. Zur Erzielung eines guten Verbundes zwischen den einzelnen Asphaltlagen und -schichten ist die Unterlage zu reinigen und Abhängigkeit von der Bauklasse mit einer Bitumenemulsion C 60BP1-S gemäß TL BE StB 07 anzusprühen. Das Ansprühen der Unterlage muss gleichmäßig erfolgen. Nähte und Anschlüsse in den Ashaltschichten der Fahrbahn bzw. die gegebenenfalls durch die Einbauverhältnisse bedingten Nähte wie z.B. halbseitigem Fertigen der Fahrbahn, sind mit äußerster Sorgfalt gem. ZTV Asphalt-StB 07 auszuführen. Die Nahtbehandlung ist mit polymermodifiziertem Heißbitumen auszuführen. Die Eignung der gewählten Stoffe ist dem AG nachzuweisen. Vor Einbau der Asphaltschichten müssen alle Vorarbeiten, wie z.B. Anschlüsse fräsen, Ansprühen der Unterlage und Fugenreinigung beendet sein. Ränder der Asphaltschichten sind abzuböschen, sofern keine Randeinfassungen vorhanden sind. Die Flankenflächen an den höherliegenden Rändern der Schichten sind vollständig mit polymermodifiziertem Heißbitumen abzudichten.

15. Abfälle

Der AN hat sämtliche durch seine Baumaßnahme entstehenden Abfälle gemäß den gesetzlichen Vorschriften ohne Vergütung zu entsorgen.

16. Prüfungen

Sofern für die zur Verwendung gelangenden Baustoffe Technische Lieferverträge, Eignungsprüfungen und / oder Eignungsbeurteilungen / -nachweise sowie Zulassungsbescheide erforderlich sind, sind diese rechtzeitig, spästestens 2 Wochen vor der ersten Verwendung des Baustoffes, dem AG in 1-facher Ausfertigung einzureichen. Die Kosten hierfür trägt der AN. Bei Nichteinhaltung dieser Fristen verzögert sich der Einbau zu Lasten des AN. Die Ergebnisse der Eigenüberwachungsprüfungen sind dem AG auf Verlangen vorzulegen. -Kontrollprüfungen / Identitätsprüfungen: Die Kontrollprüfungen werden vom AG - zeitlich unbestimmt - im erforderlichen Umfang durchgeführt (Koordination: örtliche Bauüberwachung). Für Plattendruckversuche wird die Stellung eines LKW oder eines anderen Gegengewichtes vom AN erforderlich. Nach Aufforderung durch den AG hat der AN Proben aller zur Verwendung kommenden bitumenhaltigen Stoffe zu Kontrollprüfungen bzw. Identitätsprüfungen zu entnehmen. Der AN hat dies zu ermöglichen und dazu evtl. erforderliche Hilfskräfte, Hilfsmittel für Probenahme und Versand der Proben siwe Stoffe ohne eine über die entsprechenden Positionen des LV hinausgehende Vergütung zu stellen. Hierbei möglicherweise auftretende Verzögerungen des Arbeitsablaufes hat der AN entschädigungslos aufzufangen.Der Umfang der gegebenenfalls erforderlichen Prüfungen ergibt sich aus dem anzuwendenden Technischen Regelwerk. Der Auftraggeber erteilt die Aufträge zur Durchführung von Kontrollprüfungen direkt an die hierfür anerkannten Prüfstellen. Gleiches gilt auch für die Durchführung von zusätzlichen Kontrollprüfungen. Sollten bei
Kontrollprüfungen Abweichungen festgestellt werden und es gibt in den jeweils maßgebenden ZTV 'en für diese Abweichungen Abzugsregelungen,so kann anstelle der Mängelbeseitigung einvernehmlich der sich hieraus ergebende Abzug der Vergütung vereinbart werden. Abzüge werden aber nur bis zu einer Höhe von 50 % des zugehörigen Einheitspreises vorgenommen. Ergeben sich höhere Abzüge ist die Leistung in jedem Fall durch eine mangelfreie Leistung zu ersetzen.

Der Nachweis der profilgerechten Lage und Ebenheit der einzelnen Schichten des Oberbaues ist vom AN zu erbringen. Die Messungen sind dabei gemeinsam mit dem AG durchzuführen. Der Schichtenverbund ist auf der Baustelle unmittelbar nach der Probenahme der Bohrkerne, die zur Ermittlung des Verdichtungsgrades gezogen werden, zunächst nach Augenschein gemeinsam vom Auftraggeber und Auftragnehmer festzustellen. Der AG behält sich jedoch vor, bei Kontrollprüfungen an Bohrkernen die Abscherkraft zwischen den einzelnen Schichten des Befestigungsaufbaus gemäß den " Arbeitsanleitungen zur Prüfung von Asphalt (ALP A-StB) Teil 4: Prüfung des Schichtenverbundes nach Leutner, AUsbabe 1999", prüfen zu lassen.

17. Allgemeines

Gebaut wird anhand der örtlichen Gegebenheiten, welche i.A durch die geplanten Arbeiten unverändert bleiben. Eine Achabsteckung ist daher nicht notwendig.

Grundsätlzlich sind alle Fabrikate, die abweichend von den Empfehlungen des LV' s angeboten werden, zu
benennen und Unterlagen, aus denen die Gleichwertigkeit nachgewiesen werden kann, beizufügen.

Alle nachfolgend beschriebenen Positionen verstehen sich einschl. Lieferung und Einbau aller benötigten Materialien, sofern nicht ausdrücklich die bauseitige Lieferung angegeben ist. Die die Entsorgung von Aufbruch-, Abbruch- oder Bodenmaterial ist grundsätzlich die Deponiegebühr mit einzukalkulieren.

Beim Unterbeton aller Bord- und Rinnenanlagen wird auf einbaufähigen (frischen) Beton Wert gelegt. Der Einbau von über mehrere Stunden offen gelagerten Beton wird nicht zugelassen. Als Unterbeton für die Bord- und Rinnenanlagen ist Beton C 20/25 Körnung 0/22 vorgesehen.

Die Böschungen werden mit einer Neigung von 1:1,5 ausgeführt.

Die Gewährleistung beträgt 4 Jahre.

Alle Unterlagen können beim Bauherren eingesehen werden.

18. Bauzeiten und Termine (Ausschlussfristen)

Die Baumaßnahme ist zwingend im Zeitraum von Oktober bis November 2026 einzuplanen und vollständig abzuschließen. Die Dauer der Vollsperrung ist rechtzeitig vorab mit dem Auftraggeber sowie der Straßenverkehrsbehörde abzustimmen und vertraglich zu fixieren.

19. Öffentlicher Personennahverkehr (ÖPNV)

Von der Vollsperrung sind zahlreiche regionale und städtische Buslinien (403, 405, 408, 410, 411, 415, 431, 434, 644) des VRN massiv betroffen. Der Auftragnehmer hat die exakte Bauablaufplanung und die Umleitungsstrecken frühzeitig (mindestens 4 Wochen vor Baubeginn) mit den betroffenen Verkehrsunternehmen abzustimmen, um den Fahrzeug- und Personalmehraufwand für den ÖPNV zu minimieren.

20. Nähe zu Bahnanlagen (Deutsche Bahn / DB InfraGO AG)

Das Baufeld befindet sich in der Nähe von Bahnflächen bzw. auf Bahnflächen der Deutschen Bahn. Bei allen Bauarbeiten sind die Standsicherheit und Funktionstüchtigkeit der Bahnanlagen stets zu gewährleisten. Der Eisenbahnbetrieb darf weder behindert noch gefährdet werden. Es ist ein Schutz auf der Brücke vorzusehen, sodass keine Baumaterialien in den Gleisbereich fallen können. Das Betreten von Bahngelände ohne ausdrückliche Genehmigung der DB InfraGO AG ist strengstens untersagt.

### Titel 01 BAUSTELLENEINRICHTUNG, VERKEHRSSICHERUNG

#### Bereich 01.01 BAUSTELLENEINRICHTUNG

**01.01.1 Baustelleneinrichtung, einrichten und vorhalten**
*** Pauschalposition
Geräte, Werkzeuge und sonstige Betriebsmittel, die zur
vertragsgemäßen Durchführung der Bauleistungen erforderlich
sind, auf die Baustelle bringen, bereitstellen und - soweit der
Geräteeinsatz nicht gesondert berechnet wird - betriebsfertig
aufstellen einschl. der dafür notwendigen Arbeiten.
Die erforderlichen festen Anlagen herstellen.
Unterkünfte, Werkstätten, Lagerschuppen und dgl., soweit
erforderlich, antransportieren, aufbauen und einrichten.
Strom-, Wasser-, Fernsprechanschluss sowie
Entsorgungseinrichtungen und dgl. für die Baustelle, soweit
erforderlich, herstellen. Weiterhin alle Kosten, die für die
Einrichtung und Sicherung der Baustelle gem. einer
zugehörigen Verkehrsbehödlichen Anordnung für die gesamte
Bauzeit anfallen.
Bei Bedarf Zufahrtswege zur Baustelle sowie Lagerplätze,
sonstige Platzbefestigungen und Wege im Baustellenbereich
anlegen.
Oberbodenarbeiten einschl. Beseitigen von Aufwuchs für die
Baustelleneinrichtung, soweit erforderlich, ausführen.
Flächen beschaffen, sofern die vom AG zur Verfügung
gestellten nicht ausreichen.
Kosten für Vorhalten, Unterhalten und Betreiben der Geräte,
Anlagen und Einrichtungen einschl. Mieten, Pacht, Gebühren
und dgl. Werden nicht mit dieser Pauschale, sondern mit den
Einheitspreisen der betreffenden Teilleistungen vergütet.
Soweit nicht für bestimmte Leistungen (z.B. Bedarfsleistungen)
für das Einrichten der Baustelle gesonderte Positionen im
Leistungsverzeichnis enthalten sind, gilt die Pauschale für alle
Leistungen sämtlicher Abschnitte des Leistungsverzeichnisses.
Zu Beginn der Bauarbeiten kann die Baustelleneinrichtung zu
30 % in Rechnung gestellt werden. Die weitere Vergütung
erfolgt in Relation der erbrachten Leistungen zum
Leistungsumfang der ausgeschriebenen
Gesamtbaumassnahme.
Menge: 1,000 psch

**01.01.2 Baustelle räumen**
*** Pauschalposition
Baustelle von allen Geräten, Anlagen, Einrichtungen
und dergleichen räumen.
Benutzte Flächen und Wege entsprechend dem ursprünglichen
Zustand unter Wahrung der landschaftspflegerischen Belange
ordnungsgemäß herrichten. Verunreinigungen sind zu
beseitigen.
Sämtliches Abfall-Material ist nach gültigem
Kreislaufwirtschaftsgesetz zu entsorgen.
Die Kosten sind einzukalkulieren.
Menge: 1,000 psch

**01.01.3 Mithilfe bei Abfallentsorgung**
*** Pauschalposition
Für die gesamte Dauer der Maßnahme sind alle Müllgefäße
(Restmüll, Grünabfälle, Papier, Glas und Metalle u. ä., auch
Sperrmüll) aller Anwesen innerhalb der Baustelle an den Tagen
der Müllabholung an einem für Müllfahrzeuge zugänglichen
Straßenabschnitt zur Müllabholung bereitzustellen. Nach
Leerung der Müllgefäße sind diese wieder zu den Anwesen
zurückzubringen.
Menge: 1,000 psch

**01.01.4 Anwohnerinformation (Hauswurfsendung)**
*** Pauschalposition
Die Anlieger im Baustellenbereich sowie in den unmittelbar angrenzenden Straßen sind rechtzeitig (spätestens 1 Woche vor Baubeginn) über die bevorstehende Baumaßnahme, die Vollsperrung, den Bauablauf, die Erreichbarkeit der Grundstücke, die Ansprechpartner der Baufirma vor Ort sowie die Regelungen zur Müllentsorgung mittels Hauswurfsendung (Informationsschreiben) zu informieren. Der Text des Informationsschreibens ist vorab mit der Bauleitung des Auftraggebers zwingend abzustimmen und darf erst nach Freigabe verteilt werden.
Menge: 1,000 psch

#### Bereich 01.02 VERKEHRSSICHERUNG

**01.02.1 Verkehrssicherung Bauphasen Vollsperrung**
*** Pauschalposition
Die Anordnung für die Verkehrssicherung ist von der Straßenverkehrsbehörde einzuholen, incl. Genehmigung und Durchführung. Unter Beachtung sämtlicher Vorschriften der Straßenverkehrsbehörden (StVO) die zur Durchführung der Arbeiten unumgänglichen Verkehrsbeschränkungen beantragen und in eigener Verantwortung die Baustelle nach StVO mit den erforderlichen Verkehrs- und Hinweisschildern, Abschrankungen, Schutz- und Sicherheitseinrichtung kennzeichnen. Vorhalten und falls erforderlich beleuchten der Schilder und Materialien während der gesamten Bauzeit. Betriebsmittel sind einzukalkulieren. Die Verkehrssicherung ist dem Baufortschritt anzupassen. Die Zuwegbarkeit sämtlicher Anlieger über die gesamte Bauzeit zu Hauseingängen (zu Fuß) ist sicherzustellen. Die vorliegende Position bezieht sich auf eine Vollsperrung des Baufeldes. Die Kontrolle der Verkehrssicherung gem. ZTV-SA durch schriftliche und elektronische Dokumentation ist Teil der vorliegenden Verkehrssicherungsposition und ist über die gesamte Bauzeit einzukalkulieren. Inkl. Bereitstellung, An- und Abtransport, Auf- und Abbau aller erforderlichen Materialien und Lohn.
Menge: 1,000 psch

**01.02.2 Verkehrssicherung - großräumig Umleitung**
Umleitung des Durchgangsverkehrs über das umliegende Hauptverkehrsnetz. Die Anordnung für die Verkehrssicherung ist von der Straßenverkehrsbehörde einzuholen, incl. Genehmigung und Durchführung. Unter Beachtung sämtlicher Vorschriften der Straßenverkehrsbehörden (StVO) die zur Durchführung der Arbeiten unumgänglichen Verkehrsbeschränkungen beantragen und in eigener Verantwortung die Baustelle nach StVO mit den erforderlichen Verkehrs- und Hinweisschildern, Abschrankungen, Schutz- und Sicherheitseinrichtung kennzeichnen. Vorhalten und falls erforderlich beleuchten der Schilder und Materialien während der gesamten Bauzeit. Betriebsmittel sind einzukalkulieren. Die Kontrolle der Verkehrssicherung gem. ZTV-SA durch schriftliche und elektronische Dokumentation ist Teil der vorliegenden Verkehrssicherungsposition und ist über die gesamte Bauzeit einzukalkulieren. Inkl. Bereitstellung, An- und Abtransport, Auf- und Abbau aller erforderlichen Materialien und Lohn.
Menge: 2,000 St

### Titel 02 ASPHALTARBEITEN

#### Bereich 02.01 VORARBEITEN

**02.01.1 Bituminöse Befestigung trennen, Dicke: 3 bis 6 cm**
Bituminöse Deckschicht mittels Fugenschneidgerät trennen.
Asphaltdeckschicht geradlinig trennen.
Dicke der Asphaltbefestigung über 3 bis 4 cm.
Menge: 20,000 m

**02.01.2 Bituminöse Befestigung trennen, Dicke: 10 bis 25 cm**
Bituminöse Befestigung trennen.
Deckschicht und bituminöse Unterlage geradlinig schneiden.
Dicke der bituminösen Befestigung: 10 cm bis 25 cm
Menge: 20,000 m

**02.01.3 ADS fräsen und aufnehmen, Frästiefe 4 cm**
Decke fräsen und reinigen. Das anfallende Material geht in
Eigentum des AN und wird beseitigt.

Bei einem Ausbau ist der bestehende Fahrbahnoberbau als
Ausbauasphalte mit einem AVV-Schlüssel 17 03 02,
Bitumengemische zu verwerten.

Flächen: Fahrbahn
Frästiefe: bis 5 cm
Fräsbreite: unterschiedliche Breiten, Teilabschnitte der
Baustelle
siehe Baustellenbeschreibung
Deckschicht: bit. Mischgut, Asphalt / Gussasphalt
Menge: 3250,000 m²

**02.01.4 ABS fräsen und aufnehmen, Frästiefe über 6 cm**
Asphaltbinder fräsen und reinigen. Das anfallende Material geht in Eigentum des AN und wird beseitigt.

Bei einem Ausbau ist der bestehende Fahrbahnoberbau als
Ausbauasphalte mit einem AVV-Schlüssel 17 03 02,
Bitumengemische zu verwerten.

Flächen: Fahrbahn
Frästiefe: bis 6 cm
Fräsbreite: unterschiedliche Breiten, Teilabschnitte der
Baustelle
siehe Baustellenbeschreibung
Menge: 250,000 m²

**02.01.5 Unterlage reinigen**
Unterlage reinigen. Anfallendes Kehrgut der Verwertung nach Wahl des AN zuführen. Unterlage = gefräste Asphaltschicht.
Reinigungsgerät = selbstaufnehmende Kehrmaschine.
Letzter Arbeitsgang mit selbstaufnehmender Kehrmaschine mit einer mindestens 2,30 m breiten Hochdruck-Dreh-Jet-Wasch-Sauganlage.
Menge: 6500,000 m²

**02.01.6 Asphalttragschicht fräsen und aufnehmen**
Bedarfsposition - Ausführung nur nach Anweisung des AG bei tiefergehenden Fahrbahnschäden. Vorhandene Asphalttragschicht (Frästiefe ca. 10 bis 14 cm unterhalb der Binderschicht) abschnittsweise fräsen, Fräsgut aufnehmen und als AVV 17 03 02 verwerten. Die Unterlage ist maschinell zu reinigen.
Menge: 50,000 m²

#### Bereich 02.02 ASPHALTBINDERSCHICHT

**02.02.1 Bitumenemulsion aufsprühen, 300 g/m2 (Bindemittel C60BP4-S)**
Bitumenemulsion aufsprühen, 300 g/m2 (Bindemittel C60BP4-S).
Bitumenemulsion zur Herstellung des Schichtenverbundes auf Asphaltbefestigung aufsprühen, verschmutzte Unterlage vorher reinigen. Kehrgut ist zu entsorgen. Bindemittelmenge: 300 kg/m2. Sämtliches Abfall-Material ist nach gültigem Kreislaufwirtschaftsgesetz zu entsorgen. Die Kosten sind einzukalkulieren.
Menge: 250,000 m²

**02.02.2 Asphaltbinderschicht AC 16 BS, Dicke: 6 cm**
Asphaltbinderschicht AC 16 BS
einbauen und verdichten
Einbaudicke: 6 cm
Bindemittel: Bitumen 30/45
Handeinbau wird nicht gesondert vergütet und ist in den
Einheitspreis einzurechnen.
Der Einbau erfolgt in Bauphasen (siehe Baubeschreibung)
Sämtliche zusätzlichen Kosten, die hierdurch entstehen
(mehrmaliger An- und Abtransport von Baugeräten, wie
Straßenfräse, Straßenfertiger und weitere erforderliche
Baugeräte, geringere Einbauleistungen bedingt durch
mehrere Bauabschnitte werden, nicht gesondert vergütet.
Menge: 40,000 t

**02.02.3 Asphalttragschicht AC 32 TS einbauen**
Bedarfsposition - Ausführung nur in Verbindung mit Pos. 02.01.6.
Asphalttragschicht aus Asphaltbeton AC 32 TS (Bindemittel 50/70) in die ausgefrästen Fehlstellen einbauen und standfest verdichten. Einbaudicke ca. 10 bis 14 cm. Die Ränder der Fehlstellen sind vorab mit polymermodifiziertem Heißbitumen abzudichten.
Menge: 20,000 t

#### Bereich 02.03 ASPHALTDECKSCHICHT

**02.03.1 Bitumenemulsion aufsprühen, 250 g/m2 (Bindemittel C60BP4-S)**
Bitumenemulsion zur Herstellung des Schichtenverbundes
auf Asphaltbefestigung aufsprühen,
verschmutzte Unterlage vorher reinigen.
Kehrgut ist zu entsorgen.
Bitumenemulsion: C60BP4-S
Bindemittelmenge: 0,250 kg/m2
Sämtliches Abfall-Material ist nach gültigem
Kreislaufwirtschaftsgesetz zu entsorgen.
Die Kosten sind einzukalkulieren.
Menge: 3000,000 m²

**02.03.2 Asphaltdeckschicht aus AC 11 D S**
Asphaltdeckschicht aus Asphaltbeton für Asphaltdeckschichten AC 11 D S herstellen, in Fahrbahnen
Einbaudicke 4 cm.
Bindemittel = 25/55-55.
Menge: 3000,000 m²

**02.03.3 Fugen/Nähte schneiden und vergiessen**
Fugen an allen Anschlussbereichen sowie Einbauten der
Deckschicht gem. ZTV Asphalt StB 07 herstellen. Fuge gemäß
ZTV Fug-STB 01 fluchtgerecht schneiden, ca. 30 mm tief, 12
mm breit und vollständig reinigen. Eingeschlossen ist das
Reinigen der Flanken.
Das Merkblatt für Schichtenverbund, Nähte, Anschlüsse und
Randausbildung von Verkehrsflächen aus Asphalt (MSNAR)
und der DAV-Leitfaden Schichtenverbund, Nähte, Anschlüsse,
Randausbildung ist zu beachten.
Fugen mit zugelassener Vergußmasse vollfugig vergießen.
Erschwernisse durch wechselnde Breiten und Einbauten sind
einzukalkulieren.
Menge: 2000,000 m

**02.03.4 Abstumpfungsmaßnahme durchführen**
Abstumpfungsmaßnahme zur Erhöhung der
Anfangsgriffigkeit durch gleichmäßiges Aufbringen und
Einwalzen von Abstreukörnung durchführen. Nicht
gebundene Abstreukörnung aufnehmen und der
Verwertung nach Wahl des AN zuführen.
Abstreukörnung = Lieferkörnung 1/3.
Abstreumenge = 1 kg/m2.
Menge: 3000,000 m²

**02.03.5 Anschluss an Fahrbahnübergangskonstruktion (Stahl) herstellen**
Herstellen eines fachgerechten, wasserdichten Anschlusses der neuen Asphaltdeckschicht an die bestehende Fahrbahnübergangskonstruktion (Stahl) der Brunhildenbrücke. Die Stahlflanke ist vor dem Asphalteinbau gründlich zu reinigen (z.B. Drahtbürste/Druckluft) und mit einem zugelassenen Haftgrund (Primer) vorzustreichen. Anschließend ist ein bituminöses, schmelzbares Fugenband (z.B. TOK-Band, Dicke mind. 10 mm) an die Stahlflanke anzuschmelzen. Der Asphalt ist hohlraumfrei an das Fugenband anzuwalzen. Alternativ kann die Fuge (Breite ca. 15-20 mm) passgenau geschnitten und mit einer hochpolymermodifizierten Heißvergussmasse (N2) nach ZTV Fug-StB vollflächig vergossen werden.
Menge: 11,000 m

### Titel 03 MARKIERUNG

#### Bereich 03.01 MARKIERUNGSSYSTEM PLASTIK

**03.01.1 Vormarkierung herstellen**
*** Pauschalposition
(Vorbemerkung: Die Fahrbahnmarkierung ist nach Vorgabe der Verkehrstechnik abweichend vom Bestand neu aufzuteilen:

1. Auf der Brücke: Mittelstrich bleibt erhalten. Fahrradschutzstreifen sind auf eine Breite von je 1,50 m zu verbreitern.
2. In der Kriemhildenstraße: Markierung wie im Bestand, jedoch entfällt der Mittelstrich komplett. Alle folgenden Positionen sind Bedarfspositionen und werden nach tatsächlichem Aufmaß abgerechnet).

Vormarkierung für alle nachfolgend beschriebenen Markierungen, wie Längs-, Rand-, Sperrflächen-, Symbol- oder Buchstabenmarkierung herstellen. Die Vormarkierung wird vom AG separat abgenommen. Die Einmessung erfolgt nach den neuen Vorgaben der Verkehrstechnik.
Menge: 1,000 psch

**03.01.2 Richtungspfeil herstellen, Thermoplastik, Mischpfeil**
Richtungspfeil Typ II herstellen.
Losen Schmutz von zu markierender Fläche entfernen.
Abgerechnet wird das markierte Zeichen Länge 5 m
Markierung = Richtungspfeil Mischpfeil geradeaus und rechts
Strich wie Vormarkierung als Erstmarkierung.
Markierungsstoffart = Thermoplastikmasse, weiß
Verkehrsklasse = P 6
Überrollbarkeitsklasse T 2
Markierung auf Asphaltbeton
Menge: 2,000 St

**03.01.3 Richtungspfeil herstellen, Thermoplastik, Linksabbieger**
Richtungspfeil Typ II herstellen.
Losen Schmutz von zu markierender Fläche entfernen.
Abgerechnet wird das markierte Zeichen Länge 5 m
Markierung = Richtungspfeil links
Strich wie Vormarkierung als Erstmarkierung.
Markierungsstoffart = Thermoplastikmasse, weiß
Verkehrsklasse = P 6
Überrollbarkeitsklasse T 2
Markierung auf Asphaltbeton
Menge: 3,000 St

**03.01.4 Längsmarkierung Typ II herstellen S, Thermoplastik**
Längsmarkierung Typ II einschl. evtl. Sperrflächenumrandung herstellen. Losen Schmutz von zu markierender Fläche entfernen. Abgerechnet wird der markierte Strich, bei Doppelstrichen zwei Striche.
Strich wie Vormarkierung als Erstmarkierung.
Strichbreite = 0,12 m.
Durchgehend
Markierungsstoffart= Thermoplastikmasse, weiß
Verkehrsklasse = P6
Überrollbarkeitsklasse T2
Markierung auf Asphaltbeton.
Menge: 2000,000 m

**03.01.5 Längsmarkierung Typ II herstellen S 2/1, Thermoplastik**
Längsmarkierung Typ II herstellen.
Losen Schmutz von zu markierender Fläche entfernen.
Abgerechnet wird der markierte Strich, bei Doppelstrichen zwei Striche.
Strich wie Vormarkierung als Erstmarkierung.
Strichbreite = 0,12 m.
Unterbrochen; Verhältnis Strich / Lücke 2/1 (3m:1,5m)
Markierungsstoffart = Thermoplastikmasse, weiß
Verkehrsklasse = P6
Überrollbarkeitsklasse T2
Markierung auf Asphaltbeton
Menge: 40,000 m

**03.01.6 Längsmarkierung Typ II herstellen S 1/1, Thermoplastik**
Längsmarkierung Typ II herstellen.
Losen Schmutz von zu markierender Fläche entfernen.
Abgerechnet wird der markierte Strich, bei Doppelstrichen zwei Striche.
Strich wie Vormarkierung als Erstmarkierung.
Strichbreite = 0,12 m.
Unterbrochen; Verhältnis Strich / Lücke 1/1 (3m:3m)
Markierungsstoffart = Thermoplastikmasse, weiß
Verkehrsklasse = P6
Überrollbarkeitsklasse T2
Markierung auf Asphaltbeton
Menge: 50,000 m

**03.01.7 Längsmarkierung Typ II herstellen S 2/1, Thermoplastik**
Längsmarkierung Typ II herstellen.
Losen Schmutz von zu markierender Fläche entfernen.
Abgerechnet wird der markierte Strich, bei Doppelstrichen zwei Striche.
Strich wie Vormarkierung als Erstmarkierung.
Strichbreite = 0,12 m.
Unterbrochen; Verhältnis Strich / Lücke 2/1 (6m:3m)
Markierungsstoffart = Thermoplastikmasse, weiß
Verkehrsklasse = P6
Überrollbarkeitsklasse T2
Markierung auf Asphaltbeton
Menge: 120,000 m

**03.01.8 Haltelinie Typ II herstellen B, Thermoplastik**
Haltelinie Typ II herstellen. Losen Schmutz von zu markierender Fläche entfernen. Abgerechnet wird der markierte Strich, bei Doppelstrichen zwei Striche.
Strich wie Vormarkierung als Erstmarkierung.
Strichbreite = 0,50 m.
Durchgehend
Markierungsstoffart= Thermoplastikmasse, weiß
Verkehrsklasse = P6
Überrollbarkeitsklasse T2
Markierung auf Asphaltbeton.
Menge: 10,000 m

**03.01.9 Fahrradpiktogramm 1000x1300mm**
Sonstiges Markierungszeichen Typ II gemäß RMS herstellen. Losen Schmutz von zu markierender Fläche
entfernen.
Markierungszeichen = Fahrradpiktogramm Größe
1000 x 1300mm
Markierung ohne Vormarkierung.
Markierungsstoffart = Kaltplastikmasse.
Mit groben Nachstreumitteln.
Verkehrsklasse = P 6.
Markierung auf Asphaltbeton.
Menge: 3,000 St

**03.01.10 Radfahrerfurten markieren**
Radfahrerfurten markieren
Zu markierende Flaeche reinigen. Kehrgut und ggfl.
Fraesgut sind zu entsorgen
Lage der Markierung nach Angabe des Auftraggeber einmessen
und vormarkieren.
Vormarkierung wird nicht gesondert vergütet und ist in den
Einheitspreis einzurechnen.
Abgerechnet wird nach markierter Strichlaenge in der Achse.
Radfahrerfurten Strichlaenge 0,50 m mit Strichabstand 0,20 m
auf bituminoeser Decke markieren.
Markierungssystem Typ 1 mit Markierungsstoffart Plastikmasse,
P7, Mindestschichtdicke 2,00 mm, in Heissplastik Fb. weiss.
Strichbreite 0,25m.
Sämtliches Abfall-Material ist nach gültigem
Kreislaufwirtschaftsgesetz zu entsorgen.
Die Kosten sind einzukalkulieren.
Menge: 800,000 m

### Titel 04 SCHACHTUMBAUTEN ANTEIL EBWO AöR

#### Bereich 04.01 ANPASSUNGSARBEITEN

**04.01.1 Schachtabdeckungen ausbauen, entsorgen**
Schachtabdeckung ausbauen und entsorgen. Einschließlich
aller dazu erforderlichen Nebenarbeiten und
Entsorgungsgebühren
Menge: 8,000 St

**04.01.2 Auflageringe entsorgen**
Vorhandene Auflageringe aus Beton oder Pflaster
ausbauen und entsorgen. Einschließlich aller dazu
erforderlichen Nebenarbeiten und Entsorgungsgebühren.
Menge: 8,000 St

**04.01.3 Auflageringe, DIN 4034-1**
Auflageringe, Durchmesser = 625 mm, H = 60-100 mm, nach
DIN 4034, Teil 1, mit beidseitigen Falz, in Mörtel MGr
III verlegen .
Menge: 8,000 St

**04.01.4 Schachtabdeckung selbstnivellierend**
Schachtabdeckung Klasse D400
Entsprechend DIN EN 124-2, DIN 1229, DIN 19572 und den
UVV-Vorschriften
KIWA geprüft und gemäß den Anforderungen der
Gütesicherung nach RAL-GZ 692

Lichte Weite 600mm, selbstnivellierend, mit
Ventilation, mit austauschbaren dämpfenden Einlagen.

Voll-Guss-Rahmen selbstnivellierend, lichte Weite
600mm, rund, Rahmenhöhe 160mm, mit Verstellbereich
180mm-230mm bzw. 160mm-210mm
Im Rahmen integrierte unlösbar verbundene
Aufnahmebuchse für eine runde Haltestange
(Einsteighilfe) mit einem Durchmesser von 38mm, mit
Sollbruchstelle zum nachträglichen Verkürzen der
Rahmenhöhe von 160mm auf 140mm, mit austauschbarer
dämpfender Einlage
Beton-Guss-Deckel, rund, mit Ventilation, mit
austauschbarer dämpfender Einlage, mit seitlicher
Einlage im Deckel zur horizontalen Dämpfung des Deckels
im Rahmen

inkl. Führungsring (Gussführungsring) für
selbstnivellierende Schachtabdeckungen mit einer
lichten Weite 610mm, rund, Ringhöhe 85mm

gemäß den Herstellervorschriften einbauen. Die
entsprechende Einbauschalung ist zu verwenden!

Schmutzfänger aus Stahl, feuerverzinkt, (7,5 kg) nach
DIN 1221, in den Rahmen der Abdeckung versetzen.

Fabrikat: '........................................'
Menge: 8,000 St

**04.01.5 Schachtabdeckung regulieren (Bestand erhalten - Telekom)**
Vorhandene Schachtabdeckung der Telekom ausbauen, reinigen und seitlich lagern. Auflageringe/Mörtelfuge abstemmen und erneuern. Schachtabdeckung höhen- und fluchtgerecht an das neue Fahrbahnniveau anpassen und wieder einbauen. Die Abdeckung selbst bleibt erhalten.
Menge: 2,000 St

### Titel 05 PLATTEN, BORDE, RINNEN

#### Bereich 05.02 RINNEN, PLATTEN, BORDE

**05.02.1 Rinnenplatten regulieren**
Rinnenplatten höhen- und fluchtgerecht regulieren.
Erforderliche Trenn- und Passschnitte durchführen.
Rinnenplatten mit Zementmörtel unterfüllen.
Entstandene Hohlstellen mit Beton C 20/25 auffüllen.
Fugen säubern und verfüllen.
 Sämtliche Steine und übriges Aufbruchgut aus Beton
aufnehmen nach Wahl des AN, laden, nach Angabe des AG übernehmen, befördern und der vollständigen Entsorgung außerhalb der Baustelle nach Wahl des AN zuführen. Nachweise führenund dem AG vorlegen.
Abbruchgut bis einschl. der Zuordnungswerte LAGA Z 1.2.
Abfallschlüssel 17 01 01.
Sonstiges Aufbruchgut der Verwertung nach Wahl des AN
zuführen. Für überwachungsbedürftigen Abfall
vereinfachten Entsorgungsnachweis führen.
 Überschüssigen Boden im Baustellenbereich einbauen und
verdichten.
Einschl. erf. Erdarbeiten und Profilierungsarbeiten.
In nicht zusammenhängenden Einzellängen
Menge: 10,000 m

**05.02.2 Anpassung von Rinnen herstellen.**
Anpassung von Rinnen an Einbauten herstellen. Das Bearbeiten der Steine gehört zum Leistungsumfang. Abrechnung nach Stück Einbauteil.
Einbauteil ‘: Straßenabläufe, Schächte.‘
Rinnenbreite bis 35 cm.
Anpassung an allen Seiten des Einbauteils.
Menge: 30,000 St

**05.02.3 Rinne 30x30 cm aufnehmen und entsorgen**
Vorhandene Straßenrinne (Breite ca. 30 cm, z. B. aus Pflaster oder Beton) inkl. Unterbeton aufnehmen, laden und fachgerecht entsorgen. Abfallschlüssel 17 01 01.
Menge: 50,000 St

**05.02.4 Gussasphaltrinne herstellen, Breite 30 cm**
Gussasphaltrinne, Breite 30 cm, Dicke ca. 3,5 bis 4 cm, aus Gussasphalt MA 8 S (gemäß ZTV Asphalt-StB) auf vorbereiteter Unterlage höhen- und fluchtgerecht herstellen. Die Oberfläche ist mit feinem Abstreusplitt abzustumpfen. Ränder sind fachgerecht mit polymermodifiziertem Fugenband oder Heißbitumen an den Bordstein bzw. die Fahrbahn anzuschließen.
Menge: 20,000 m

**05.02.5 Bordsteine aus Beton setzen, RB 150 x 220**
Bordsteine aus Beton setzen. Bordstein RB 150 x 220. Gerader Stein. Rückenstütze bis 10 cm unter Oberkante Bordstein. Fundamentbeton aus 20 cm Beton C20/25.
Menge: 10,000 m

**05.02.6 Bordsteine aufnehmen Beton 24/25 - 18/30**
Bordsteine aufnehmen und entsorgen. Unterbeton und Rückenstütze aufbrechen.
Menge: 10,000 m

### Titel 06 STRASSENABLÄUFE

#### Bereich 06.01 STRASSENABLÄUFE

**06.01.1 Beseitigung von Bitumebelägen 0 - 10 cm**
Bituminöse Deckschicht aufbrechen, einschneiden oder abkanten und aufnehmen. Das unbrauchbare Material zur zugelassenen Deponie/Entsorgungsstelle transportieren incl. Deponiegebühr.

Schichtdicke: bis 10 cm
Menge: 2,000 m²

**06.01.2 Beseitigung von Bitumenbelägen 10-20 cm**
Bituminöse Deckschicht aufbrechen, einschneiden oder abkanten und aufnehmen. Das unbrauchbare Material zur zugelassenen Deponie/Entsorgungsstelle transportieren incl. Deponiegebühr.

Schichtdicke: 10 - 20 cm
Menge: 2,000 m²

**06.01.3 Straßenabläufe ausbauen**
Straßenabläufe bis 500/500 (auch tiefe Ausführung) komplett ausbauen und entsorgen. Anschlußleitung fachgerecht mittels zumauern oder zubetonieren verschlißen. Erdarbeiten oder Handarbeit ist mit einzukalkulieren.
Menge: 2,000 St

**06.01.4 Beton- und Stahlbetonabbruch**
Mauern, Fundamente und Gehwege aus Beton oder Stahlbeton einschl. der dafür erforderlichen Erarbeiten in Teilmengen abbrechen und Eentsorgen. Abbruch- und Zerkleinerungsgeräte etc. werden nicht gesondert vergütet.
Menge: 2,000 m³

**06.01.5 Aushub für Straßenabläufe - Wiedereinbau**
Bodenaushub für den Anschluß und den Einbau der Sinkkästen in den Bodenklassen 3-5 nach DIN 18300 herstellen.

Handaushub zum Freilegen der Hauptleitungen wird nicht gesondert vergütet. Der Boden ist innerhalb des Baufeldes zwischenzulagern, vor Durchnässeung zu schützen und wieder einzubauen und zu verdichten. Verdichtungsnachweis ist zu erbringen.
Menge: 2,000 m³

**06.01.6 Aushub für Straßenabläufe - Abfuhr**
Bodenaushub für den Anschluß und den Einbau der Sinkkästen in den Bodenklasse 3-5 nach DIN 18300 herstellen.

Handaushub zum Freilegen der Hauptleitungen wird nicht gesondert vergütet. Der Boden ist zu laden und auf eine von AN zu stellende Kippe abzufahren, einschl. der Kippgebühren. Alle Erschwernisse, die durch Leitungskreuzungen bzw. paralell verlaufende Leitungen auftreten, sind in den EP einzukalkulieren.
Menge: 2,000 m³

**06.01.7 Handaushub herstellen für Suchschlitz**
Bodenaushub in den Bodenklassen 3-5 nach DIN 18300 in Handarbeit in Tiefen bis zu 3.0 m zum Suchen und Freilegen von Leitungen als Zulage zum Erdabtrag herstellen. Der Boden ist zu laden und auf eine vom AN zu stellende Kippe abzufahren, einschl. der Kippgebühren. Alle Erschwernisse, die durch Leitungskreuzungen bzw. paralell verlaufende Leitungen auftreten, sind in den EP einzukalkulieren.
Menge: 2,000 m³

**06.01.8 Kreuzungen mit Kabelleitungen**
Im Bereich des Rohrgraben auftretende Kreuzungen mit Kabelleitungen gemäß Vorschriften als Zulage zum Aushub herstellen. Die Kabel befinden sich im Betrieb. Zum Teil handelt es sich um Starkstromkabel. Bei Kabelabstand von weniger als 0,25 m wird nur eine Kreuzung abgerechnet.
Menge: 2,000 St

**06.01.9 Kreuzungen mit Rohrleitungen**
Im Bereich des Rohrgrabens Kreuzungen mit Rohrleitungen bis DN 300 gemäß den Richtlinien herstellen. Bei den Rohrleitungen handelt es sich teilweise um unter Druck stehende Wasserleitungen bzw. Gasleitungen.
Menge: 2,000 St

**06.01.10 Verbau herstellen**
Verbau für den Rohrgraben und Baugruben nach Wahl des AN (z.B. Krings-Verbau o.ä.) einschl. aller notwendigen Aussteifungen fachgerecht herstellen, vorhalten und wieder abbauen. Erschwernisse durch kreuzende Kabel oder Rohrleitungen sind in den EP einzukalkulieren.

Ein Nachweis der Standsicherheit ist zu erbringen.

Verbautiefe: bis 3,0 m.

Abgerechnet wird von Grabensohle bis OK Straße bzw. Planum.
Menge: 2,000 m²

**06.01.11 Entwässerungsrohrleitung ausbauen**
Entwässerungsrohrleitung
(Straßenablaufleitungen)ausbauen
Rohr DN 150, Tiefe bis 2,00 m
Erdarbeiten werden gesondert vergütet.
Rohre aus Steinzeug, Beton und PVC,
einschließlich ordnungsgemäßem Verschließen der
Rohrenden bei stillzulegenden Leitungen.
Material ist zu beseitigen.
Einschließlich Verbau nach Wahl des Auftragnehmers
Sämtliches Abfall-Material ist nach gültigem
Kreislaufwirtschaftsgesetz zu
entsorgen.
Die Kosten sind einzukalkulieren.
Menge: 5,000 m

**06.01.12 PVC Rohre DN 150 liefern und verlegen**
Entwässerungskanal/-leitung DIN EN 1610 aus
PVC hart-Rohren
DIN 19 534 mit Steckmuffe,
Nennweite: DN 150
liefern und in vorhandenen Graben höhen- und
fluchtgerecht verlegen.
Auflager: nichtbindiger Boden
Auflagerwinkel 120 Grad
Verlegetiefe bis 3,5 m.
Menge: 2,000 St

**06.01.13 PVC Formstücke DN 150**
PVC-Formstücke DN 150 (Bögen, Red-Stücke, Übergangsstücke etc) als Zulage zu den Rohrverlegepositionen liefern, einbauen und dichten.
Menge: 2,000 m

**06.01.14 Anschluss PVC DN 150 an SB Rohr**
Anschluß von PVC-Kanalrohr DN 150 an SB-rohre ab DN 300 als Zulage zu den Rohrverlegepositionen herstellen.

Eingeschlossen ist die Herstellung der Anbohrung als Kernbohrung, das Liefern und fachgerechte Eindichten des Sattelstücks bzw. des Übergangsstücks.
Menge: 2,000 St

**06.01.15 Sand für Rohrummantelu liefern**
Steinfreien, unbelasteten Brechsand zur Ummantelung von Rohren oder Kabeln liefern, fachgerecht bis 30 cm über Leitungsscheitel einbauen und standfest verdichtet.

Bei Lieferscheinen in m³ abzüglich 20 % Verdichtung.
Menge: 1,000 m³

**06.01.18 Straßenablauf 300/500**
Straßeneinlauf, System Elcord oder glw., nach DIN 4052 komplett liefern, einbauen und anschließen. Mit:
- Auflager aus Beton c12/15
- Unterteil für Naßschlamm (Passavant Nr. 4402.00.19 nach DIN 4052 mit Ablauf DN 150)
- Zwischenteil und Schaft
- Eimer, kurz, aus Stahlblech, verzinkt
- Längsaufsatz 300/500, Klasse D DIN 1229, 915 cm²
- Rost und Rahmen aus Gußeisen mit Eimerauflage
- mit lärmmindernder Einlage
Menge: 2,000 St

**06.01.19 Vorhandenen Straßenablauf (Sinkkasten) regulieren**
Bedarfsposition - Ausführung und Abrechnung erfolgen ausschließlich nach vorheriger Anweisung des Auftraggebers!

Vorhandenen Aufsatz des Straßenablaufs (Klasse C/D) aufnehmen, reinigen und seitlich lagern. Vorhandene Auflageringe und alte Mörtelschichten schonend abstemmen und entsorgen. Den Aufsatz höhen-, flucht- und neigungsgerecht an das neue Fahrbahnniveau anpassen und mit neuen Ausgleichsringen in hochfestem, schnellhärtendem Schachtkopfmörtel neu versetzen. Der Straßenablauf (Unterteil) und der Aufsatz selbst bleiben erhalten.
Menge: 20,000 St

#### Bereich 06.02 ASPHALTARBEITEN

**06.02.1 Bituminöse Tragschicht einbauen - 14 cm -**
AC 32 TS
Tragschicht aus bituminösem Mischgut 0/32, Art C liefern und nach ZTV T, insbesondere TVT neueste Ausgabe, heiß einbauen und verdichten.

Bindemittel, Art, Sorte: 50/70
Einbaustärke: 14 cm verdichtet.

Die Lieferscheine sind mit einem Soll-Ist-Vergleich vorzulegen.

Erschwernisse durch wechselnde Breiten oder Einbauten sind einzukalkulieren.
Menge: 2,000 t

**06.02.2 Schottertragschicht 0/45/15**
Schottertragschicht nach ZTV StB 86 auf dem Planum aus einem Schotter-Splitt-Brechsand-Gemisch herstellen.

Körnung: 0/45 mm
Schicht: 15 cm -25 cm
Bereich: Fahrbahn
Menge: 2,000 m³

### Titel 07 SONSTIGE EINBAUTEN (SCHIEBER, HYDRANTEN ETC.)

#### Bereich 07.01 VORARBEITEN

**07.01.1 Beseitigung von Bitumenbelägen 0 - 26 cm**
Bituminöse Deckschicht aufbrechen, einschneiden oder abkanten und aufnehmen. Das unbrauchbare Material zur zugelassenen Deponie / Entsorgungsstelle transportieren incl. Deponiegebühren

Schichtdicke bis 26 cm
Menge: 40,000 m²

**07.01.2 Beseitigung von Bitumenbelägen 10 - 30 cm**
Bituminöse Asphaltschicht aufbrechen, einschneiden oder abkanten und aufnehmen. Das unbrauchbare Material zur zugelassenen Deponie / Entsorgungsstelle transportieren, incl. Deponiegebühren.

Schichtdicke: 10 - 30 cm
Menge: 40,000 m²

**07.01.3 Straßenkappen ausbauen**
Vorhandene Straßenkappen für Unterflurhydranten und Wasser oder Gasschieber ausbauen, zur Wiederverwendung seitlich lagern.
Menge: 10,000 St

**07.01.4 Aushub - Abfuhr**
Bodenaushub in den Bodenklassen 3-5 nach DIN 18300 herstellen. Der Boden ist zu laden und der Verwertung zuzuführen oder ggf. zu entsorgen. Hinweis: Bodenbelastung gem. Baugrundgutachten: LAGA Z 1.2 / EBV BM-0 (AVV 17 05 04).
Menge: 10,000 m³

#### Bereich 07.02 ASPHALTARBEITEN

**07.02.1 Straßenkappen bauseits lagernd setzen**
Straßenkappen, bauseits lagernd, für Unterflurhydranten und Wasser oder Gasschieber auf Fertigteil-, Betonplatten lage- und höhengerecht setzen.
Menge: 10,000 St

**07.02.2 Bituminöse Tragschicht einbauen - 14 cm -**
AC 32 TS
Tragschicht aus bituminösem Mischgut 0/32, Art C liefern und nach ZTVT, insbesondere TVT neueste Ausgabe, heiß einbauen und verdichten.

Bindemittel, Art, Sorte: 50/70
Einbaustärke: 14 cm (235kg/m²) verdichtet.

Die Lieferscheine sind mit einem Soll-Ist-Vergleich vorzulegen.

Erschwernisse durch wechselnde Breiten oder Einbauten sind einzukalkulieren.
Menge: 20,000 t

### Titel 08 STUNDENLOHN, MATERIAL UND GERÄTEKOSTEN

#### Bereich 08.01 BAGGER

**08.01.5 Bagger, 0,4 - 1,00 m³**
Für evtl. erforderliche Arbeiten, die nicht im Leistungsverzeichnis erfasst sind und gegen Nachweis zur Ausführung kommen, werden wie folgt berechnet:

Stundensatz für das Gerät, einschl. der Vorhaltekosten (Abschreibung und Verzinsung), der Betriebskosten (Betriebs- und Wartungsstoffe, Reparaturkosten), der Lohnkosten für das Bedienungspersonal.

Bagger,,40 bis 1,00 m³
Menge: 3,000 h

**08.01.6 Bagger über 1 m³**
Für evtl. erforderliche Arbeiten, die nicht im Leistungsverzeichnis erfasst sind und gegen Nachweis zur Ausführung kommen, werden wie folgt berechnet:

Stundensatz für das Gerät, einschl. der Vorhaltekosten (Abschreibung und Verzinsung), der Betriebskosten (Betriebs- und Wartungsstoffe, Reparaturkosten), der Lohnkosten für das Bedienungspersonal.

Bagger über 1,00 m³
Menge: 3,000 h

#### Bereich 08.02 VERRECHNUNGSSATZ FÜR ARBEITSKRAFT

**08.02.1 Lastplattendruckversuch durchführen**
statische Lastplattendruckversuche nach DIN 18134 zur Überprüfung der Verdichtung durchführen. Bereitstellen des Gegengewichtes. Die Ergebnisse sind zu protokollieren und der Bauleitung in zweifacher Ausfertigung zu übergeben.
Menge: 6,000 St

**08.02.2 Geotextil Klasse 4, Fahrbahn**
Geotextil aus Polyestergamen als Armierungsgitter liefern und mit Überlappung verlegen; falls erforderlich Unterbau anspritzen.

Geotextil: Gitter aus Polyester, bitumenbeschichtet, lösungsmittelbeständig.
Straßenbauklasse 4, über 2500 N
Bereich: Fahrbahn
Menge: 30,000 m²

**08.02.3 Mehreinbau Asphaltdeckschicht**
Sofern aufgrund besonderer Vorkommnisse z.B. schwankender Stärken ein Mehreinbau (Überdicke) der Asphaltdeckschicht gem. Soll-Ist-Vergleich nachgewiesen werden kann, wird der Mehreinbau über die vorliegende Position vergütet.
Menge: 70,000 t

**08.02.4 Stundenlohn Bauwerker**
Für evtl. erforderliche Arbeiten, die nicht im Leistungsverzeichnis erfasst sind und gegen Nachweis zur Ausführung kommen, werden wie folgt berechnet:
Sämtliche Aufwendungen für die jeweilige Arbeitskraft, wie der tatsächliche Lohn einschl. vermögenswirksamer Leistung mit den Zuschlägen für Gemeinkosten (Sozialkassenbeiträge, Winterbauumlage u. dgl.)

Lohn- und Gehaltsnebenkosten sowie Überstundenzuschläge sind einzurechnen. Gesondert verrechnet werden tarifliche Festlegungen wie Nacht-, Sonntags- und Feiertagsarbeiten.

Bauwerker (Berufsgruppe VII)
Menge: 10,000 h

**08.02.5 Stundenlohn Gehob. Baufacharbeiter**
Für evtl. erforderliche Arbeiten, die nicht im Leistungsverzeichnis erfasst sind und gegen Nachweis zur Ausführung kommen, werden wie folgt berechnet:
Sämtliche Aufwendungen für die jeweilige Arbeitskraft, wie der tatsächliche Lohn einschl. vermögenswirksamer Leistung mit den Zuschlägen für Gemeinkosten (Sozialkassenbeiträge, Winterbauumlage u. dgl.)

Lohn- und Gehaltsnebenkosten sowie Überstundenzuschläge sind einzurechnen. Gesondert verrechnet werden tarifliche Festlegungen wie Nacht-, Sonntags- und Feiertagsarbeiten.

Bauwerker (Berufsgruppe IV)
Menge: 10,000 h
